# Lieferung von Kleineisen
Angebotsaufforderung (GAEB DA XML 3.2, DA83)
Projekt: 2027_KE
Währung: EUR
Auftraggeber: Dresdner Verkehrsbetriebe AG, Trachenberger Straße 40, 01129 Dresden, D
Erstellt mit: GXML Toolbox V3.3 R20230829, iTWO_64 V25.0.558, 10.09.2026

## 2026-00235_01 Lieferung von Kleineisen
Datum: 10.09.2026

### Bereich 1 Lieferung von Kleineisen

#### Abschnitt 1.1 Lieferung von Kleineisen

**1.1.10 Schwellenschrauben Ss8-160, mit Beschichtung**
Schwellenschraube Ss 8-160 ohne Spitze
nach DBS 918 024  "Stählerne Oberbauschrauben" Ausgabe Juni 2006 einschließlich Qualifikationsprüfung, Hersteller- qualifikation und Qualitätssicherung
Spezifikation für Beschichtung:
Die Oberflächen der metallischen Bauteile des Schienen- befestigungssystems müssen mit einer galvanischen Zink-Nickel-Beschichtung und einer abschließenden Versiegelung gegen Korrosion geschützt werden. Die Beschichtung muss den dynamischen und mechanischen Beanspruchungen durch eine hohe Haftzugfestigkeit und der Funktion einer kathodischen Fernwirkung gerecht werden.
Nachfolgende Eigenschaften muss die Beschichtung nach- weislich erfüllen:
Salzsprühnebeltest (EN ISO 9227) Der Salzsprühnebeltest dient zum Nachweise der Korrosions- beständigkeit in feuchter, chloridhaltiger Umgebungsatmosphäre, vergleichbar mit Meersalzatmosphäre.
Eine Grundmetallkorrosion (Rotrost) darf erst nach >700 h Salzsprühtest (EN ISO 9227) sichtbar werden. Der Test ist jeweils an einer Komponente durchzuführen.
Zu den entsprechenden Nachweisen der Korrosions- beständigkeit der Beschichtung müssen zu beiden Tests qualifizierte Prüfunterlagen (z.B. von Prüfinstitute, Universitäten) auf Verlangen vorgelegt werden.
Die Fertigungs-, Füge-, und Oberflächen- behandlungsverfahren müssen so durchgeführt werden, dass Schädigungen durch verzögerten wasserstoffinduzierten Sprödbruch mit hoher Sicherheit ausgeschlossen werden.
Die hierzu erforderlichen Maßnahmen sind ent- sprechend dem Stand der Technik festzuschreiben und Nachweise der Prüfungen müssen auf Verlangen vorgelegt werden.
Schraube:
Güte 5.6, Oberfläche beschichtet entsprechend v.g. Anforderungen, geölt
Fertigung, Qualifikation / Qualitätssicherung, Prüfverfahren und Abnahme nach DBS 918 024  "Stählerne Oberbauschrauben" Ausgabe Juni 2006.
Übergabe Abnahmeprüfzeugnis 3.1 nach DIN EN 10204 je Charge.
Menge: 10000,000 St

**1.1.20 Doppelte Federringe Fe 6 m. Beschichtung**
Doppelter neuer Federring Fe 6 entsprechend DBS 918 006 einschließlich Qualifikationsprüfung, Herstellerqualifikation und Qualitätssicherung sowie  DB-Zeichnung Nr. lotkv 3a - Ausgabe 17 - Datum 2 /84 mit Beschichtung
Abmessungen:
25,0 x 10,0 x 6,0 mm
Oberfläche:
Glatte Ausführung mit Beschichtung
Spezifikation für Beschichtung :
Die Oberflächen der metallischen Bauteile des Schienenbefestigungssystems müssen mit einer galvanischen Zink-Nickel-Beschichtung und einer abschließenden Versiegelung gegen Korrosion geschützt werden. Die Beschichtung muss den dynamischen und mechanischen Beanspruchungen durch eine hohe Haftzugfestigkeit und der Funktion einer kathodischen Fernwirkung gerecht werden.
Nachfolgende Eigenschaften muss die Beschichtung nachweislich erfüllen:
Salzsprühnebeltest (EN ISO 9227) Der Salzsprühnebeltest dient zum Nachweise der Korrosionsbeständigkeit in feuchter, chloridhaltiger Umgebungsatmosphäre, vergleichbar mit Meersalzatmosphäre.
Eine Grundmetallkorrosion (Rotrost) darf erst nach >700 h Salzsprühtest (EN ISO 9227) sichtbar werden. Der Test ist jeweils an einer Komponente durchzuführen.
Zu den entsprechenden Nachweisen der Korrosionsbeständigkeit der Beschichtung müssen zu beiden Tests qualifizierte Prüfunterlagen (z.B. von Prüfinstitute, Universitäten) auf Verlangen vorgelegt werden.
Die Fertigungs-, Füge-, und Oberflächenbehandlungsverfahren müssen so durchgeführt werden, dass Schädigungen durch verzögerten wasserstoffinduzierten Sprödbruch mit hoher Sicherheit ausgeschlossen werden.
Die hierzu erforderlichen Maßnahmen sind entsprechend dem Stand der Technik festzuschreiben und Nachweise der Prüfungen müssen auf Verlangen vorgelegt werden.
Fertigung, Qualifikation / Qualitätssicherung, Prüfverfahren und Abnahme nach DBS 918 006 .
Übergabe Abnahmeprüfzeugnis 3.1 nach DIN EN 10204 je Charge.
Lieferung in geschlossenem 300-er Sack
Menge: 10500,000 St

**1.1.30 Hakenschrauben HS 32-55 mit Mutter**
Hakenschraube HS 32-55 mit aufgeschraubter Mutter M 22 nach DB-Zeichnung Nr. Iog 40.3001 - Ausgabe 04 - Datum
12 / 08
- Spezifikation für Beschichtung :
Die Oberflächen der metallischen Bauteile des Schienen- befestigungssystems müssen mit einer galvanischen Zink-Nickel-Beschichtung und einer abschließenden Versiegelung gegen Korrosion geschützt werden. Die Beschichtung muss den dynamischen und mechanischen Beanspruchungen durch eine hohe Haftzugfestigkeit und der Funktion einer kathodischen Fernwirkung gerecht werden.
- Nachfolgende Eigenschaften muss die Beschichtung nach- weislich erfüllen:
Salzsprühnebeltest (EN ISO 9227)
Der Salzsprühnebeltest dient zum Nachweise der Korrosions- beständigkeit in feuchter, chloridhaltiger Umgebungs- atmosphäre, vergleichbar mit Meersalzatmosphäre.
Eine Grundmetallkorrosion (Rotrost) darf erst nach >700 h Salzsprühtest (EN ISO 9227) sichtbar werden. Der Test ist jeweils an einer Komponente durchzuführen.
Im Vorfeld zu den vorgenannten Korrosionsprüfungen muss die Beschichtung der Spannklemmen gemäß DIN EN ISO 20567-1 mit einem Hartgussgranulat beschossen werden.
Zu den entsprechenden Nachweisen der Korrosions- beständigkeit der Beschichtung müssen zu beiden Tests qualifizierte Prüfunterlagen (z.B. von Prüfinstitute, Universitäten) auf Verlangen vorgelegt werden.
- Die Fertigungs-, Füge-, und Oberflächenbehandlungs- verfahren müssen so durchgeführt werden, dass Schädigungen durch verzögerten wasserstoffinduzierten Sprödbruch mit hoher Sicherheit ausgeschlossen werden.
Die hierzu erforderlichen Maßnahmen sind entsprechend dem Stand der Technik festzuschreiben und Nachweise der Prüfungen müssen bei Angebotsabgabe vorgelegt werden.
- Es ist nachzuweisen, dass die Gewindegängigkeit zwischen Hakenschraube und Mutter durch die aufgebrachte Beschichtung gewährleistet ist (gemäß DIN EN ISO 4042). Nachweise der Prüfungen müssen auf Verlangen vorgelegt werden.
- Schraube: Güte 5.6, Oberfläche beschichtet entsprechend v.g. Anforderungen, geölt
- Mutter: M22 - SW 39 x 22, Güte 5, Oberfläche beschichtet entsprechend v.g. Anforderungen
- Fertigung, Qualifikation / Qualitätssicherung, Prüfverfahren und Abnahme nach DBS 918 024  "Stählerne Oberbau- schrauben" Ausgabe Juni 2006.
Übergabe Abnahmeprüfzeugnis 3.1 nach DIN EN 10204 je Charge
Lieferung im geschlossenen 50-er Sack
Menge: 10000,000 St

**1.1.40 Unterlegscheiben Uls 6 m. Beschichtung**
Unterlegscheibe Uls 6 nach DB-Zeichnung Nr. 40.9000
Abmessungen: 50 x 23 x 4
Spezifikation für Beschichtung : phospatiert
Lieferung in geschlossener 200-er Tüte bzw. Sack
Menge: 9000,000 St
